# Tarima de madera

- Propiedad del archivo: CYPE Ingenieros S.A.
- Formato: FIEBDC-3/2016
- Programa: Generador de precios de la construcción. CYPE Ingenieros, S.A.
- Fecha: 18/01/2022
- Divisa: EUR
- Costes indirectos: 3 %
- IVA: 21 %

## M Firmes y pavimentos urbanos

### MP Pavimentos urbanos

#### MPM De madera

**MPM010** m² Tarima de madera.
Tarima formada por tablas de madera maciza de pino pinaster (Pinus pinaster), termotratada, de 26x90x2400 mm, color marrón, con clase de uso 2, según UNE-EN 335, fijadas mediante el sistema de fijación vista, sobre rastreles de madera de pino pinaster (Pinus pinaster), tratada en autoclave mediante el método Bethell, con clase de uso 4 según UNE-EN 335 de 60x40x2050 mm, separados 50 cm entre sí; cepillado y posterior aplicación de dos manos de lasur al agua de secado rápido para exterior, color Pino, acabado satinado rendimiento: 0,083 l/m² cada mano como tratamiento protector y decorativo. Incluso tornillos autotaladrantes de acero inoxidable para sujeción de las tablas a los rastreles.
Criterio de valoración económica: El precio no incluye la solera de hormigón.
Incluye: Replanteo, nivelación y fijación de los rastreles. Colocación de las tablas de la primera hilada. Fijación de las tablas de la primera hilada sobre los rastreles. Colocación y fijación de las sucesivas hiladas. Lijado. Aplicación de dos manos de acabado.
Criterio de medición de proyecto: Superficie útil, medida según documentación gráfica de Proyecto. No se ha incrementado la medición por roturas y recortes, ya que en la descomposición se ha considerado un 5% más de piezas.
Criterio de medición de obra: Se medirá la superficie realmente ejecutada según especificaciones de Proyecto.

| Código | Ud | Descripción | Rendimiento | Precio | Importe |
|---|---|---|---|---|---|
| mt18mtf040b | m | Rastrel de madera de pino pinaster (Pinus pinaster) "FINSA", de 60x40x2050 mm, tratada en autoclave mediante el método Bethell, con clase de uso 4 según UNE-EN 335, para apoyo y fijación de las tarimas de exterior. (material) | 1.5 | 5.52 | 8.280 |
| mt18mtf030jpa | m² | Tablas de madera maciza de pino pinaster (Pinus pinaster), termotratada, mediante la exposición de la madera a ciclos de temperatura de hasta 240°C y vapor de agua, en una atmósfera libre de oxígeno y de presión controlada, de 26x90x2400 mm, color marrón, con clase de uso 2, según UNE-EN 335, para cepillado y aplicación de un tratamiento protector y decorativo en obra. (material) | 1.05 | 35.95 | 37.748 |
| mt18mva095 | Ud | Tornillo autotaladrante de acero inoxidable, con cabeza avellanada. (material) | 66 | 0.14 | 9.240 |
| mt18mva085a | Ud | Taco expansivo metálico y tirafondo, para fijación de rastreles o correas de madera sobre soporte base de hormigón. (material) | 6 | 1.23 | 7.380 |
| mt27lsa020a | l | Lasur al agua de secado rápido para exterior, color Pino, acabado satinado, a base de resinas acrílicas híbridas y copolímeros de poliuretano, con un agente biocida, contra hongos de mancha azul y moho, con resistencia a la intemperie, para aplicar con brocha, rodillo o pistola sobre pavimentos exteriores de madera, como tratamiento protector y decorativo. (material) | 0.166 | 25.48 | 4.230 |
| mo025 | h | Oficial 1ª instalador de pavimentos de madera. (mano de obra) | 0.55 | 19.93 | 10.962 |
| mo063 | h | Ayudante instalador de pavimentos de madera. (mano de obra) | 0.55 | 18.92 | 10.406 |
| mo038 | h | Oficial 1ª pintor. (mano de obra) | 0.33 | 19.93 | 6.577 |
| mo076 | h | Ayudante pintor. (mano de obra) | 0.055 | 18.92 | 1.041 |
| % | % | Costes directos complementarios | 2 % | 95.864 | 1.917 |
|  |  | Costes directos |  |  | 97.781 |

Residuos:
- colocación: mt18mtf040b; factor de residuo 0.0454623
- colocación: mt18mtf030jpa; factor de residuo 0.0316707
- colocación: mt27lsa020a; factor de residuo 0.03

## Recursos

**mt18mtf040b** m Rastrel de madera de pino pinaster (Pinus pinaster) "FINSA"
Datos técnicos: Coste energético 108.914 MJ; Emisión de CO2 -1.733 kg; Código LER 17 02 01; Masa del elemento 1.3 kg; Volumen 0.001182 m3
Residuos:
- embalaje: re170203 Plástico. (componente de residuo); rendimiento 0.002 kg; Código LER 17 02 03; Masa del elemento 1 kg; Volumen 0.001667 m3

**mt18mtf030jpa** m² Tablas de madera maciza de pino pinaster (Pinus pinaster)
Datos técnicos: Coste energético 1177.479 MJ; Emisión de CO2 -18.654 kg; Código LER 17 02 01; Masa del elemento 14.04 kg; Volumen 0.012764 m3
Residuos:
- embalaje: re170203 Plástico; rendimiento 0.04 kg

**mt27lsa020a** l Lasur al agua de secado rápido para exterior
Datos técnicos: Coste energético 96.481 MJ; Emisión de CO2 3.872 kg; Código LER 17 09 04; Masa del elemento 1.02 kg; Volumen 0.00068 m3
Residuos:
- embalaje: re150104 Envases metálicos. (componente de residuo); rendimiento 0.064 kg; Código LER 15 01 04; Masa del elemento 1 kg; Volumen 0.001667 m3
