# Revestimiento mural con tablero de madera

- Propiedad del archivo: CYPE Ingenieros S.A.
- Formato: FIEBDC-3/2016
- Programa: Generador de precios de la construcción. CYPE Ingenieros, S.A.
- Fecha: 22/10/2024
- Divisa: EUR
- Costes indirectos: 3 %
- IVA: 21 %

## R Revestimientos y trasdosados

### RD Decorativos

#### RDM De madera

**RDM010** m² Revestimiento mural con tablero de madera.
Revestimiento mural con tablero de fibras de madera y resinas sintéticas de densidad media (MDF), sin recubrimiento, coloreado en masa con pigmentos en base acuosa, Fibracolour EZ "FINSA", de 19 mm de espesor. Colocación en obra: con adhesivo.
Incluye: Limpieza y preparación de la superficie soporte. Replanteo. Corte y preparación del revestimiento. Aplicación del adhesivo. Colocación y fijación del revestimiento. Resolución de encuentros y puntos singulares.
Criterio de medición de proyecto: Superficie medida según documentación gráfica de Proyecto, deduciendo los huecos de superficie mayor de 2 m².
Criterio de medición de obra: Se medirá la superficie realmente ejecutada según especificaciones de Proyecto, deduciendo los huecos de superficie mayor de 2 m².

| Código | Ud | Descripción | Rendimiento | Precio | Importe |
|---|---|---|---|---|---|
| mt29tma140 | kg | Adhesivo de caucho sintético, de aplicación a dos caras, para revestimientos decorativos de madera. (material) | 0.1 | 4.1 | 0.410 |
| mt29tmf027a | m² | Tablero de fibras de madera y resinas sintéticas de densidad media (MDF), sin recubrimiento, coloreado en masa con pigmentos en base acuosa, Fibracolour EZ "FINSA", de 19 mm de espesor. (material) | 1.05 | 23.4 | 24.570 |
| mo017 | h | Oficial 1ª carpintero. (mano de obra) | 0.355 | 22.45 | 7.970 |
| mo058 | h | Ayudante carpintero. (mano de obra) | 0.355 | 21.15 | 7.508 |
| % | % | Costes directos complementarios | 2 % | 40.458 | 0.809 |
|  |  | Costes directos |  |  | 41.267 |

Residuos:
- colocación: mt29tmf027a; factor de residuo 0.0063

## Recursos

**mt29tma140** kg Adhesivo de caucho sintético, de aplicación a dos caras, para revestimientos decorativos de madera
Datos técnicos: Coste energético 89.324 MJ; Emisión de CO2 3.894 kg
Residuos:
- embalaje: re170203 Plástico. (componente de residuo); rendimiento 0.005 kg; Código LER 17 02 03; Masa del elemento 1 kg; Volumen 0.001667 m3

**mt29tmf027a** m² Tablero de fibras de madera y resinas sintéticas de densidad media (MDF)
Datos técnicos: Coste energético 466.290 MJ; Emisión de CO2 6.069 kg; Código LER 17 02 01; Masa del elemento 14.06 kg; Volumen 0.012782 m3
Residuos:
- embalaje: re170203 Plástico; rendimiento 0.034 kg
