# Tarima flotante "FINSA"

- Propiedad del archivo: CYPE INGENIEROS, S.A.
- Formato: FIEBDC-3/2002
- Divisa: EUR
- Costes indirectos: 3.00 %
- IVA: 21.00 %

**RSM021** m² Tarima flotante "FINSA", de tablas de madera maciza de pino pinaster (Pinus pinaster), de 2500x90x17 mm, ensambladas con adhesivo y colocadas a rompejuntas sobre lámina de espuma de polietileno de alta densidad de 3 mm de espesor.
Tarima flotante "FINSA", formada por tablas machihembradas de madera maciza de pino pinaster (Pinus pinaster), de 2500x90x17 mm de espesor, cepillada en fábrica y sin recubrimiento, acabado natural, colocadas a rompejuntas sobre lámina de espuma de polietileno de alta densidad de 3 mm de espesor y encoladas entre sí con adhesivo tipo D3 (antihumedad). Incluso p/p de juntas, molduras cubrejuntas, adhesivo y accesorios de montaje para la tarima.
Incluye: Colocación de la base de polietileno. Colocación y recorte de la primera hilada por una esquina de la habitación. Colocación y recorte de las siguientes hiladas. Unión de las tablas mediante encolado. Limpieza de restos de adhesivo que puedan rebosar por las juntas. Colocación y recorte de la última hilada.
Criterio de medición de proyecto: Superficie útil, medida según documentación gráfica de Proyecto. No se ha incrementado la medición por roturas y recortes, ya que en la descomposición se ha considerado un 5% más de piezas.
Criterio de medición de obra: Se medirá la superficie realmente ejecutada según especificaciones de Proyecto.

| Código | Ud | Descripción | Rendimiento | Precio | Importe |
|---|---|---|---|---|---|
| mt16pnc020a | m² | Lámina de espuma de polietileno de alta densidad de 3 mm de espesor; proporcionando una reducción del nivel global de presión de ruido de impactos de 16 dB. (material) | 1.100 | 0.47 | 0.52 |
| mt16aaa030 | m | Cinta autoadhesiva para sellado de juntas. (material) | 0.440 | 0.30 | 0.13 |
| mt18mtf010a | m² | Tarima flotante "FINSA" en tablas de madera maciza de pino pinaster (Pinus pinaster), 2500x90x17 mm, cepillada en fábrica y sin recubrimiento, acabado natural, según UNE-EN 13810-1 y UNE-EN 14342. (material) | 1.020 | 8.56 | 8.73 |
| mt18mva070 | l | Adhesivo tipo D3 (antihumedad). (material) | 0.050 | 1.59 | 0.08 |
| mo025 | h | Oficial 1ª instalador de pavimentos de madera. (mano de obra) | 0.419 | 18.56 | 7.78 |
| mo063 | h | Ayudante instalador de pavimentos de madera. (mano de obra) | 0.419 | 17.53 | 7.35 |
| % | % | Costes directos complementarios | 2 % | 24.59 | 0.49 |
|  |  | Costes directos |  |  | 25.08 |
