# Tablero estructural de madera para forjado, sobre estructura de madera

- Propiedad del archivo: CYPE INGENIEROS, S.A.
- Formato: FIEBDC-3/2002
- Divisa: EUR
- Costes indirectos: 3.00 %
- IVA: 21.00 %

## E Estructuras

### EM Madera

#### EMT Paneles y tableros estructurales

**EMT010** m² Tablero estructural de madera para forjado, sobre estructura de madera.
Tablero estructural de partículas de madera para uso en ambiente seco, tipo P4, según UNE-EN 312, Superpan Tech P4 TG-4 Gris I Antideslizante / Blanco Super "FINSA", de 2400x900 mm y 30 mm de espesor, machihembrado en sus cuatro cantos, acabado Gris I Antideslizante en una cara y Blanco Super en la otra cara, fijado con tornillos de cabeza avellanada, de acero al carbono, para forjado, sobre estructura de madera.
Criterio de valoración económica: El precio no incluye el pavimento.
Incluye: Replanteo de las piezas. Fijación de los tableros al soporte base.
Criterio de medición de proyecto: Superficie medida según documentación gráfica de Proyecto.
Criterio de medición de obra: Se medirá la superficie realmente ejecutada según especificaciones de Proyecto.

| Código | Ud | Descripción | Rendimiento | Precio | Importe |
|---|---|---|---|---|---|
| mt08eff020s | m² | Tablero estructural de partículas de madera para uso en ambiente seco, tipo P4, según UNE-EN 312, Superpan Tech P4 TG-4 Gris I Antideslizante / Blanco Super "FINSA", de 2400x900 mm y 30 mm de espesor, machihembrado en sus cuatro cantos, acabado Gris I Antideslizante en una cara y Blanco Super en la otra cara, Euroclase D-s2, d0 de reacción al fuego, según UNE-EN 13501-1, clase E1 en emisión de formaldehído, según UNE-EN 13986. (material) | 1.050 | 22.85 | 23.99 |
| mt07emr118lb | Ud | Tornillo de cabeza avellanada, de 6 mm de diámetro y 120 mm de longitud, de acero al carbono, con tratamiento superficial a base de resina epoxi, para clases de servicio 1, 2 y 3 según UNE-EN 1995-1-1. (material) | 9.000 | 0.58 | 5.22 |
| op00cep010 |  | Garlopa. | 1.000 | 0.00 | 0.00 |
| op00cor050 |  | Cortadora manual de madera, de disco. | 1.000 | 0.00 | 0.00 |
| mo048 | h | Oficial 1ª montador de estructura de madera. (mano de obra) | 0.197 | 23.03 | 4.54 |
| mo095 | h | Ayudante montador de estructura de madera. (mano de obra) | 0.197 | 21.86 | 4.31 |
| % | % | Costes directos complementarios | 2 % | 38.06 | 0.76 |
|  |  | Costes directos |  |  | 38.82 |
