# Arriostramiento de forjado de entramado ligero de madera con tablero estructural

- Propiedad del archivo: CYPE Ingenieros S.A.
- Formato: FIEBDC-3/2016
- Programa: Generador de precios de la construcción. CYPE Ingenieros, S.A.
- Fecha: 22/10/2024
- Divisa: EUR
- Costes indirectos: 3 %
- IVA: 21 %

## E Estructuras

### EM Madera

#### EML Entramados ligeros

**EML040** m² Arriostramiento de forjado de entramado ligero de madera con tablero estructural.
Arriostramiento de forjado de entramado ligero de madera, en ambas caras, con tablero estructural de partículas de madera para uso en ambiente húmedo, tipo P5, según UNE-EN 312, de 2500x1250 mm y 15 mm de espesor, con bordes canteados, fijado a las viguetas con clavos, de acero galvanizado de alta adherencia.
Incluye: Replanteo y marcado de ejes. Preparación y corte de los tableros. Fijación de los tableros al entramado ligero de madera.
Criterio de medición de proyecto: Superficie medida según documentación gráfica de Proyecto, sin deducir huecos menores de 1 m² y deduciendo, en los huecos de superficie mayor de 1 m², el exceso sobre 1 m².
Criterio de medición de obra: Se medirá la superficie realmente ejecutada según especificaciones de Proyecto, sin deducir huecos menores de 1 m² y deduciendo, en los huecos de superficie mayor de 1 m², el exceso sobre 1 m².

| Código | Ud | Descripción | Rendimiento | Precio | Importe |
|---|---|---|---|---|---|
| mt08eff040aa | m² | Tablero estructural de partículas de madera para uso en ambiente húmedo, tipo P5, según UNE-EN 312, de 2500x1250 mm y 15 mm de espesor, con bordes canteados, Euroclase D-s2, d0 de reacción al fuego, según UNE-EN 13501-1, clase E1 en emisión de formaldehído, según UNE-EN 13986. (material) | 2 | 7.52 | 15.040 |
| mt07emr111d | Ud | Clavo, de 4 mm de diámetro y 75 mm de longitud, de acero galvanizado de alta adherencia. (material) | 26.667 | 0.13 | 3.467 |
| mo048 | h | Oficial 1ª montador de estructura de madera. (mano de obra) | 0.493 | 23.03 | 11.354 |
| mo095 | h | Ayudante montador de estructura de madera. (mano de obra) | 0.493 | 21.86 | 10.777 |
| % | % | Costes directos complementarios | 2 % | 40.638 | 0.813 |
|  |  | Costes directos |  |  | 41.451 |

Residuos:
- colocación: mt08eff040aa; factor de residuo 0.0117473

## Recursos

**mt08eff040aa** m² Tablero estructural de partículas de madera para uso en ambiente húmedo
Datos técnicos: Coste energético 358.087 MJ; Emisión de CO2 4.657 kg; Código LER 17 02 01; Masa del elemento 10.8 kg; Volumen 0.009818 m3
Residuos:
- embalaje: re170203 Plástico. (componente de residuo); rendimiento 0.025 kg; Código LER 17 02 03; Masa del elemento 1 kg; Volumen 0.001667 m3

**mt07emr111d** Ud Clavo, de 4 mm de diámetro y 75 mm de longitud, de acero galvanizado de alta adherencia
Datos técnicos: Coste energético 4.647 MJ; Emisión de CO2 0.317 kg
Residuos:
- embalaje: re150101 Envases de papel y cartón. (componente de residuo); rendimiento 0.09 kg; Código LER 15 01 01; Masa del elemento 1 kg; Volumen 0.001333 m3
- embalaje: re170203 Plástico; rendimiento 0.045 kg
